# F-D_1_PS_maxit _Muster-LVs_WDVS_Neubau
Leistungsbeschreibung (GAEB 90, DA81)
Währung: EUR

## Untergrundprüfung
Datum: 08.09.20

*Hinweis*
Grundlage der Ausschreibung ist das
Wärmedämm-Verbundsystem der Firma maxit Deutschland
GmbH gemäß bauaufsichtlicher Zulassung.

Für die Ausführung sind die Herstellerrichtlinien, die
Regeln der Technik, sowie die einschlägigen DIN-Normen
zu beachten. Insbesondere gelten:
- die allgemeine bauaufsichtliche Zulassung des DIBt
bzw. Europäische Technische Zulassung
(ETA) und zugehöriges Nationales Anwendungsdokument
(NAD) vom DIBt.
        - die Verarbeitungsvorschriften des
Herstellers / Herstellerrichtlinien
        - die Vorschriften der VOB
        - DIN 55699 "Verarbeitung von
Wärmedämm-Verbundsystemen"
     - DIN 1055 Einwirkungen auf Tragwerke, Teil 4:
Windlasten
        - die allgemein anerkannten Regeln der
Technik
        - die besonderen technischen Vorbemerkungen

Die geforderten Nachweise, wie z.B. bauaufsichtliche
Zulassung oder ggfs. Prüfzeugnis der Stoßfestigkeit,
hat die ausführende Firma vor Beginn der Arbeiten zu
erbringen.

Wenn nichts anderes in den Leistungspositionen
beschrieben, besteht die Leistung aus Lieferung und
fachgerechte Anbringung der in der Position
beschriebenen und benötigten Materialien.

Ist eine Verdübelung erforderlich, so darf diese nur
mit bauaufsichtlich zugelassenen Dübeln entsprechend
der bauaufsichtlichen Zulassung und den
Bemessungsregeln der DIN 1055-4 durchgeführt werden.

Systemkonforme Anschlusslösungen werden auf der
maxit-Homepage [ http://www.maxit.de ] bzw. in der
Broschüre "Detaillösungen" von maxit aufgeführt. Die
Verarbeitungsrichtlinien des Systemhalters
(Herstellerrichtlinien) sind zu beachten.

Der Verarbeiter hat sich vor Ausführung seines Gewerkes
davon zu überzeugen, dass der bauliche Untergrund oder
Vorleistungen den Voraussetzungen für sein Gewerk
entsprechen. Evtl. Bedenken sind dem Auftraggeber vor
Ausführung schriftlich mitzuteilen.

Die Gebäudehöhe beträgt .............. m über Oberkante
Gelände.

Das Wärmedämm-Verbundsystem wird auf folgenden
Untergründen aufgebracht:

.......................................................
............................

### 01 WÄRMEDÄMM-VERBUNDSYSTEM

#### 01.01 UNTERGRUNDVORBEHANDLUNG

**01.01.0010 Untergrundprüfung**
Vor der Verarbeitung des maxit Dämmsystems ist der
Untergrund auf Maßtoleranzen und Tragfähigkeit zu
überprüfen und ggf. bei Verschmutzung durch Staub und
lose Teile zu reinigen.
Einheit: m2

**01.01.0020 Toleranzen ausgleichen**
*** Bedarfsposition ohne GB
Untergrundtoleranzen und Fehlstellen von mehr als 10 mm
mit Kalkzementmörtel ausgleichen.
Druckfestigkeitsklasse CS II nach EN 998-1 (alt: P II).

Produkte:  maxit ip 18 E
  maxit ip 18
Einheit: m2

#### 01.02 FASSADENDÄMMUNG / ARMIERUNGSLAGE

**01.02.0010 Alu-Sockelabschlussprofil**
*** Bedarfsposition mit GB
Liefern und Montieren von ALU-Sockelabschlussprofilen.
Die Profile sind waagerecht und fluchtgerecht mit 3 V2A
-Schlagdübel pro lfm zu befestigen. Hohlstellen sind
mit Ausgleichsstücken zu hinterlegen. Die Profile sind
mit Stoßverbinder zu verbinden. Der Abstand zwischen
den Profilen beträgt > 2 mm.

Dämmstoffdicke:  __ mm

Produkte: maxit ALU-Sockelabschlussprofil
  maxit ALU-Sockeleckprofile
  maxit V2A-Schlagdübel
  maxit Ausgleichsstück
  maxit Sockelprofilverbinder
Einheit: lfm

**01.02.0020 EPS 035 WDV**
*** Grundposition ZZ 020.0
Liefern und Anbringen von Polystyrol Hartschaumplatten
WLG 035 (Bemessungswert der Wärmeleitfähigkeit: 0,035
W/mK) entsprechend den
Qualitätsanforderungen vom Fachverband für
Wärmedämm-Verbundsysteme. Dämmplatten mit mineralischem
Kleber nach Herstellerrichtlinien auf den Untergrund
kleben. Die Dämmplatten sind in der Fläche und im
Detailbereich z.B. Gebäudekanten, Türleibungen etc.
fugenlos und im Verband zu verlegen. Nicht zu
vermeidende Fugen sind mit maxit Füllschaum auszufüllen

Wichtig:
Die Dämmplatten sind vor dem Ansteifen des Klebemörtels
unter Einschwimmen zu verlegen.

Dämmplattendicke:  ___ mm

Produkte:  maxit PS speedy WLG 035
Polystyrol-Hartschaumplatte
maxit multi 285 / 290E / 291 E speedy / 292 / 293E clea
maxit Füllschaum B1
Einheit: m2

**01.02.0030 EPS 032 WDV POR**
*** Wahlposition ZZ 020.1
Liefern und Anbringen von elastifizierten Polystyrol
Hartschaumplatten WLG 032 (Bemessungswert der
Wärmeleitfähigkeit: 0,032 W/mK) mit verbesserten
Schalldämmeigenschaften entsprechend den
Qualitätsanforderungen vom Fachverband für Wärmedämm-
Verbundsysteme. Dämmplatten mit mineralischem Kleber
nach Herstellerrichtlinien auf den Untergrund kleben.
Die Dämmplatten sind in der Fläche und im Detailbereich
z.B. Gebäudekanten, Türleibungen etc. fugenlos und im
Verband zu verlegen. Nicht zu vermeidende Fugen sind
mit maxit Füllschaum auszufüllen.

Wichtig:
Die Dämmplatten sind vor dem Ansteifen des Klebemörtels
unter Einschwimmen zu verlegen.

Dämmplattendicke:  ___ mm

Produkte:  maxit por speedy WLG 032
Fassaden-Schalldämmplatte in grau
maxit multi 285 / 290E / 291 E speedy / 292 / 293E clea
maxit Füllschaum B1
Einheit: m2

**01.02.0040 Zulage Brandbarriere über Fenstersturz**
*** Grundposition ZZ 021.0
Bei Dämmstoffdicken über 100 mm muss aus
Brandschutzgründen oberhalb jeder Öffnung im Bereich
der Stürze eine nicht brennbare Brandbarriere aus
Mineralwolle (DIN 4102-A) eingebaut werden. Hierfür ist
ein mindestens 200 mm hoher und mindestens 300 mm
seitlich überstehender Mineralwollestreifen vollflächig
zu verkleben. Für die Dämmung der Sturzunterseite ist
ebenfalls Mineralwolle (DIN 4102-A) zu verwenden.

Hinweis: Anschlussdetails sind z.B. in der Technischen
Systeminfo Nr. 6 "Brandschutz" vom Fachverband
Wärmedämm-Verbundsysteme aufgeführt.

Dämmstärke:  __ mm

Leibungstiefe: __ mm

Produkte:  maxit MW speedy WLG 040
Mineralwolle-Lamellenplatten
  maxit multi 285 / 290E / 291 E
speedy / 292 / 293E clean
Einheit: lfm

**01.02.0050 Zulage für umlaufenden Brandriegel**
*** Wahlposition ZZ 021.1
Bei Dämmstoffdicken über 100 mm darf die Ausführung von
Mineralwollestürzen oberhalb jeder Öffnung entfallen,
wenn stattdessen mindestens in jedem 2. Geschoss ein
horizontal um das Gebäude umlaufender Brandriegel
angeordnet wird.

Der Brandriegel muss aus einem mindestens 200 mm hohen
und vollflächig angeklebten
Mineralwolle-Lamellenstreifen bestehen (Brandverhalten
Klasse A1 oder A2-s1,d0 nach DIN EN 13501-1).

Der Dämmstoffstreifen ist so anzuordnen, dass der
Abstand zwischen Unterkante Fenstersturz und Unterkante
Brandriegel maximal 50 cm beträgt.

Kantenbereiche über Öffnungen sind dabei mit
Gewebeeckwinkeln zu verstärken.

Hinweis: Anschlussdetails sind z.B. in der Technischen
Systeminfo Nr. 6 "Brandschutz" vom Fachverband
Wärmedämm-Verbundsysteme aufgeführt.

Dämmstärke:  __ mm

Produkte:  maxit MW speedy WLG 040
Mineralwolle-Lamellenplatten
  maxit multi 285 / 290E / 291 E
speedy / 292 / 293E clean
Einheit: lfm

**01.02.0060 Leibungsdämmung**
bei allen Öffnungen (z.B. Fenster/Türen...).

Leibungstiefe : ___ mm

Bei Lage des Fensters innerhalb Wandquerschnitt:

Dämmstoffdicke Leibung: ___ mm

Hinweis: Ausführung dann am besten mit
systemzugehörigen maxit-Leibungsdämmplatten.
Einheit: lfm

**01.02.0070 Zulage Deckenuntersicht dämmen**
Zulage für das Anbringen der Dämmplatten "über Kopf" an
Deckenuntersichten.
Einheit: m2

**01.02.0080 Dübelung Deckenuntersicht konstruktiv**
als zusätzliche Befestigung der Außendämmung bei nicht
statisch relevanter Verdübelung entsprechend maxit
Hersteller-Richtlinien liefern und einbauen.

Dübelanzahl:  ____________ Stck/m2

Dämmstoffdicke: .................. mm

Untergrund / Mauerwerk: ..............................

Produkte:  maxit Schlagdübel SDK FV
maxit Bohrdübel SX FV 80
maxit Schraubdübel STR-U
(maxit Aufsatzteller 90 bzw. 140)

Angebotener Dübeltyp:
............................................
Einheit: m2

**01.02.0090 Armierungslage PS**
mit mineralischem Armierungsmörtel, in einer
Gesamtdicke von ca. 6 mm auftragen. In den
Armierungsmörtel das systemzugehörige Armierungsgewebe
faltenfrei im äußeren Drittel einlegen und im
Stoßbereich mindestens 10 cm überlappen. Das
Armierungsgewebe ist vollflächig zu überdecken.
Eine Mindeststandzeit der Armierungslage von 7 Tagen
ist einzuhalten.

Produkte:  maxit Armierungsgewebe PS 4 x 4 mm
  maxit multi 285 / 290E / 291 E
speedy / 292 / 293E clean
Einheit: m2

**01.02.0100 Leibung Armierungslage**
Ausbildung der Armierungslage im Bereich von Leibungen,
einschließlich Material (Armierungsmörtel + Gewebe) bei
allen Öffnungen (z.B. Fenster/Türen...).

Leibungstiefe: ___ mm
Einheit: lfm

**01.02.0110 Polystyrol-Sockeldämmung**
Liefern und Anbringen von maxit Sockel- und
Perimeterplatten WLG 035 (Bemessungswert 0,035 W/mK)
mit mineralischem Kleber im Punkt-Wulst-Verfahren. Die
Dämmplatten sind in der Fläche und im Detailbereich
z.B. Gebäudekanten, Türleibungen fugenlos und im
Verband zu verlegen. Nicht zu vermeidende Fugen mit
maxit Füllschaum ausfüllen.

Dämmplattendicke: __ mm

Produkte: maxit Sockel- und Perimeterdämmplatte WLG 035
  maxit multi Klebemörtel
  maxit Füllschaum B1
Einheit: m2

**01.02.0120 Zulage Sockeldämmplattenkleber**
*** Bedarfsposition mit GB
auf bituminöse Untergründe.

Produkt:  maxit 2K-Bitumen-Klebemasse
Einheit: m2

**01.02.0130 Dübelung Sockeldämmung konstruktiv**
*** Bedarfsposition mit GB
zur zusätzlichen mechanischen Befestigung der
Dämmplatten, wenn eine ausreichend feste Verklebung
nicht gewährleistet ist. Die Dübelung ist ab ca. 15 cm
über Geländeverlauf anzubringen

Anzahl der Dübel:  2St. / Platte

Produkt:  maxit Schlagdübel SDK FV
Einheit: m2

**01.02.0140 Zusatzarmierung Sockel**
im Übergangsbereich Sockelfläche - Fassadenfläche mit
Armierungsgewebe MW bei flächenbündiger Ausführung des
Sockels, Streifenbreite ca. 50 cm.

Produkte:  maxit Armierungsgewebe MW 8 x 8 mm
Einheit: m2

**01.02.0150 Filzputz als Sockelputz**
auf vorbereiteter Armierungslage. Nach Austrocknung der
Armierungslage die gesamte Sockelfläche mit
Sockelfilzputz überziehen und abfilzen.

Produkt:  maxit multi 280
Einheit: m2

**01.02.0160 Zementgebundene flexible Dichtungsschlämme**
in erdberührten Flächen liefern und anbringen. Für
mineralische Untergründe. Untergrund benetzen.
Zweimaliger Auftrag im Schlämmverfahren nach
Herstellerrichtlinien, Gesamtschichtdicke mindestens 2
mm. Die Dichtungsschlämme ist bis ca. 5 cm über
Geländeniveau aufzutragen.

Produkt:  maxit AD-1K-Außendicht
Einheit: m2

**01.02.0170 Noppenbahn und druckverteilende Folie als Schutz-/Dränschicht**
Vlieskaschierte Drän-/Schutzmatte aus
Polystyrol-Regenerat fachgerecht aufbringen und ggfs.
mit filterstabiler Ringdrainage verbinden. MONTAPANEEL
DM eignet sich auch als Drainage auf
Kunststoff-Bitumen-Spachtelmassen für den Lastfall
nichtstauendes Sickerwasser sowie gleichzeitig als
Schutzschicht für die Lastfälle Bodenfeuchte und
drückendes Wasser. Geprüft nach DIN 4095.

Produkt:  Deitermann MONTAPANEEL DM

Angebotenes Fabrikat:
___________________________________
Einheit: m2

#### 01.03 EINBAUTEILE / DETAILTECHNIK

**01.03.0010 Gewebeeckwinkel**
liefern und einbauen.
Mineralischen Armierungsmörtel entsprechend der
Gewebebreite vollflächig aufziehen. Gewebeeckwinkel mit
Kunststoffeckprofil lot- und fluchtgerecht in den
Armierungsmörtel einarbeiten.

Produkte:  maxit Gewebeeckwinkel
maxit multi Armierungsmörtel
Einheit: lfm

**01.03.0020 Gewebeeckpfeile**
an allen Ecken von Gebäudeöffnungen diagonal anbringen.
maxit Gewebeeckpfeile: Größe 330 x 500 mm, MW 8 x 8 mm,

Produkte:  maxit Gewebeeckpfeile
maxit multi Armierungsmörtel
Einheit: St

**01.03.0030 Fugendichtband**
liefern und anbringen. Sämtliche Anschlüsse an
angrenzende Bauteile wie z.B. Fenster, Türen etc.
sind schlagregendicht auszuführen. Selbstklebendes,
vorkomprimiertes Fugendichtband auf das angrenzende
Bauteil aufkleben und anschließend die Dämmplatten mit
Druck ansetzen. Das Fugendichtband ist bündig mit der
Vorderkante der Dämmplatte anzuschließen.
Die Armierungs- und Putzschicht ist vom angrenzenden
Bauteil zu trennen. Das Fugendichtband ist entsprechend
der Fugenbreite auszuwählen. Die maximale Fugenbreite
darf im eingebauten Zustand nicht überschritten werden.

Produkte:  _ maxit Fugendichtband 15/2-6 für
Fugenbreiten von 2-6mm
_ maxit Fugendichtband 15/3-9 für Fugenbreiten von 3-9m
_ maxit Fugendichtband 20/5-12 für Fugenbreiten von
5-12mm
Einheit: lfm

**01.03.0040 Gewebe-Anputzleisten**
liefern und einbauen. Selbstklebende Leisten für
Systemanschlüsse an angrenzende Bauteile, wie z.B.
Türen, Fenster, etc., lot- und fluchtrecht anbringen.
Die Schichtstärke der Armierungslage ist so zu wählen,
dass die Endbeschichtung mit dem Profil abschließt.

Anwendungsbereich: Für Baukörperanschlüsse bis max.
2,50m Einzellänge.

Produkt:  ___maxit T-FAL Gewebeanputzleiste mit
Dichtlippe
___maxit Phantom Gewebeanputzleiste mit Schattenfuge
Einheit: lfm

**01.03.0050 Abschlussprofil mit Tropfkante**
Kunststoffprofil mit integriertem Armierungsgewebe und
Tropfkante liefern und lot- und fluchtgerecht einbauen.

Produkt:  maxit Abschlussprofil mit Tropfkante
Einheit: lfm

**01.03.0060 Gewebe-Dehnfugenprofil**
*** Bedarfsposition mit GB
liefern und lot- und fluchtgerecht anbringen. Das
Profil wird direkt auf die Dämmplatte gespachtelt.

Produkt:  maxit Universal Dehnfugenprofil
Einheit: lfm

**01.03.0070 Blechanschlussprofil**
*** Bedarfsposition mit GB
liefern und einbauen. Das PVC-Profil wird auf
Blechanschlüsse (z.B. Dachrandabschluss) aufgesteckt,
und in Armierungsmörtel auf den Wärmedämmplatten
eingespachtelt. Es ergibt eine bewegliche und
wasserdichte Verbindung zwischen Putz und Blech. Die
Profilstöße sind mit speziellen Steckverbindern
miteinander zu verbinden.

Produkte:  maxit Blechanschlussprofil
  maxit multi Armierungsmörtel
Einheit: lfm

**01.03.0080 Sockelaufsteckprofil**
*** Bedarfsposition mit GB
liefern und einbauen. Das PVC-Profil wird auf das
Alu-Sockelabschlussprofil aufgesteckt und in den
Armierungsmörtel auf den Wärmedämmplatten
eingespachtelt. Es nimmt thermische Ausdehnungen auf
und gewährleistet einen sauberen unteren
Sockelabschluss.

Produkte:  maxit Sockelaufsteckprofil
  maxit Eckverbinder
  maxit multi Armierungsmörtel
Einheit: lfm

**01.03.0090 Montagequader**
*** Bedarfsposition mit GB
liefern und montieren. Als fachgerechte Druck- und
Montageunterlage.
Querschnitt 198X198 mm. Druckfestigkeit 2,3 N/mm2,  WLG
040.

Produkt: maxit Quadroline Montagequader
Einheit: St

**01.03.0100 PS-Montagezylinder**
liefern und einbauen in PS-WDV-Systeme. Als
fachgerechte Montageunterlage für leichte
Befestigungen, wie z.B. Rohrschellen,
Beleuchtungskörper, Werbetafeln, ...
Durchmesser 70 mm.

Produkt:  maxit ZyRillo Montagezylinder
  maxit DoPurCol PU-Kleber
Einheit: St

**01.03.0110 Universal-Montageplatten**
*** Bedarfsposition ohne GB
liefern und einbauen. Die Universalmontageplatte eignet
sich für die wärmebrückenfrei Montage
von schwereren Bauteilen wie Geländer, Schutzgitter,
Markisen, Beleuchtungskörper, Werbetafeln etc.
Größe 120 x 250 mm, WLG 040, UMP besteht aus
Polyurethan-Hartschaum mit ein- bzw. aufgeschäumten
Phenolharzplatten.

Dämmstoffdicke ..............mm

Produkte:  maxit Universalmontageplatte
Einheit: St

#### 01.04 OBERPUTZ UND FARBE

**01.04.0010 Edelputz-Haftgrundierung**
*** Bedarfsposition mit GB
liefern und auf trockenen Unterputz aufbringen. Die
lösungsmittelfreie Haftgrundierung vollflächig gemäß
Herstellerrichtlinie auftragen.

Produkt:  maxit prim 1060 Edelputz-Haftgrund
Einheit: m2

**01.04.0020 Siliconharzputz mit top-dry-Effekt ohne auswaschbare biozide Filmkonse rvierung**
*** Grundposition ZZ 040.0
auf den vorbereiteten Untergrund aufziehen und
strukturieren. maxit silco top ist ein
lösungsmittelfreier und besonders umweltfreundlicher
organisch gebundener Edelputz mit hochwertigem
Siliconharz. Ausführung mit Kratzputzstruktur
(Korngrößen 0,5 / 1 / 1,5 / 2 / 3 mm) oder
Rillenputzstruktur (Korngrößen 1,5 / 2 / 3 mm).
Durch physikalisches Wirkprinzip und optimierten
Wasserhaushalt trocknet die Putzoberfläche nach
Beregnung bzw. bei Tauwasserbildung sehr schnell ab,
wodurch Algen und Pilzen die entscheidende
Lebensgrundlage Wasser entzogen wird. Dadurch kann auf
eine herkömmliche auswaschbare und damit nur temporär
wirksame biozide Filmkonservierung verzichtet werden.

Anwendung:  außen und innen

Strukturart:  Kratzputzstruktur (K) /
Rillenputzstruktur (R)

Farbe:  weiß

Korngröße:  __ mm

Produkt:  maxit silco top, weiß
Einheit: m2

**01.04.0030 Silikatputz mit top-dry-Effekt ohne auswaschbare biozide Filmkonservie rung**
*** Wahlposition ZZ 040.1
auf den vorbereiteten Untergrund aufziehen und
strukturieren. maxit sil top ist ein
lösungsmittelfreier und besonders umweltfreundlicher
silikatgebundener Edelputz. Ausführung mit
Scheiben-/Kratzputzstruktur (Korngrößen 1 / 1,5 / 2 / 3
mm) oder Rillenputzstruktur (Korngrößen 1,5 / 2 / 3
mm).
Durch physikalisches Wirkprinzip und optimierten
Wasserhaushalt trocknet die Putzoberfläche nach
Beregnung bzw. bei Tauwasserbildung sehr schnell ab,
wodurch Algen und Pilzen die entscheidende
Lebensgrundlage Wasser entzogen wird. Dadurch kann auf
eine herkömmliche auswaschbare und damit nur temporär
wirksame biozide Filmkonservierung verzichtet werden.

Anwendung:  außen und innen

Strukturart:  Kratzputzstruktur (K) /
Rillenputzstruktur (R)

Farbe:  weiß

Korngröße:  __ mm

Produkt:  maxit sil top, weiß
Einheit: m2

**01.04.0040 Zulage Putz hell eingefärbt**
Oberputz wie vor beschrieben, jedoch in einem hellen
Farbton nach maxit Farbtonkarte eingefärbt.

Farbgruppe:  I

Farbton:  _________________
Einheit: m2

**01.04.0050 Zulage Putz mittel eingefärbt**
Oberputz wie vor beschrieben, jedoch in einem
mittelkräftigen Farbton nach maxit Farbtonkarte
eingefärbt.

Farbgruppe:  II

Farbton:  _________________
Einheit: m2

**01.04.0060 Zulage Putz kräftig eingefärbt**
Oberputz wie vor beschrieben, jedoch in einem kräftigen
Farbton nach maxit Farbtonkarte eingefärbt.

Farbgruppe:  III

Farbton:  _________________
Einheit: m2

**01.04.0070 Leibungen Oberputz**
Liefern und Auftragen von Oberputz wie zuvor
beschrieben im Bereich von Leibungen bei allen
Öffnungen (z.B. Fenster/Türen...).

Leibungstiefe: ___ mm
Einheit: lfm

**01.04.0080 Farbanstrichsystem mit top-dry-Effekt ohne auswaschbare biozide Filmko nservierung**
Aufbringen eines zweimaligen Anstriches als Vor- und
Deckanstrich auf Edelputze mit top-dry-Effekt oder auf
ungestrichenen mineralischen Edelputz. maxit
Siliconharzfarbe top ist eine lösemittelfreie und
besonders umweltfreundliche Fassadenfarbe mit
hochwertigem Siliconharz.
Durch physikalisches Wirkprinzip und optimierten
Wasserhaushalt trocknet die Putzoberfläche nach
Beregnung bzw. bei Tauwasserbildung sehr schnell ab,
wodurch Algen und Pilzen die entscheidende
Lebensgrundlage Wasser entzogen wird. Dadurch kann auf
eine herkömmliche auswaschbare und damit nur temporär
wirksame biozide Filmkonservierung verzichtet werden.

Mindeststandzeit des Edelputzes je nach Witterung,
mindestens aber 4 Tage.

Anwendung:  außen und innen

Farbtonzuschlag in separater Position.

Produkt:  maxit Siliconharzfarbe top
Einheit: m2

**01.04.0090 Zulage Farbe hell eingefärbt**
Farbe wie vor beschrieben, jedoch in einem hellen
Farbton nach maxit Farbtonkarte eingefärbt.

Farbgruppe:  I

Farbton:  _________________
Einheit: m2

**01.04.0100 Zulage Farbe mittel eingefärbt**
Farbe wie vor beschrieben, jedoch in einem
mittelkräftigen Farbton nach maxit Farbtonkarte
eingefärbt.

Farbgruppe:  II

Farbton:  _________________
Einheit: m2

**01.04.0110 Zulage Farbe kräftig eingefärbt**
Farbe wie vor beschrieben, jedoch in einem kräftigen
Farbton nach maxit Farbtonkarte eingefärbt.

Farbgruppe:  III

Farbton:  _________________
Einheit: m2

**01.04.0120 Leibungen Anstrich**
Liefern und Auftragen eines Farbanstrichs wie zuvor
beschrieben im Bereich von Leibungen bei allen
Öffnungen (z.B. Fenster/Türen...).

Leibungstiefe: ___ mm

Farbanstrich:  _ einfach
  _ zweifach
Einheit: lfm

#### 01.05 RAPPORTARBEITEN

**01.05.0010 Facharbeiter Mitellohn**
Rapportleistung für unvorhergesehene Arbeiten. Die
Arbeiten sind nur in Absprache und nach Genehmigung
durch die Bauleitung auszuführen.

Mittellohn Facharbeiter
Einheit: Std

USt %: 19,00
